# Luminária de tecto, de 597x597x85 mm, para 3 lâmpadas fluorescentes TL de 18 W, modelo OD-3441 3x18W AF TL "ODEL-LUX"

- Propriedade do ficheiro: CYPE INGENIEROS, S.A.
- Formato: FIEBDC-3/2002
- Moeda: EUR
- Custos indirectos: 3.00 %
- IVA: 23.00 %

## I Instalações

### II Iluminação

#### III Instalação interior

**III130** Ud Luminária de tecto, de 597x597x85 mm, para 3 lâmpadas fluorescentes TL de 18 W, modelo OD-3441 3x18W AF TL "ODEL-LUX".
Fornecimento e instalação de luminária de tecto, de 597x597x85 mm, para 3 lâmpadas fluorescentes TL de 18 W, modelo OD-3441 3x18W AF TL "ODEL-LUX"; corpo de luminária de chapa de aço termoesmaltado em cor branca; óptica formada por lâminas longitudinais e transversais parabólicas de alumínio acabamento semi-mate; balastro magnético; protecção IP 20 e isolamento classe F. Inclusive lâmpadas.
Inclui: Marcação. Montagem, ligação e verificação do seu correcto funcionamento.
Critério de medição de projecto: Número de unidades previstas, segundo documentação gráfica de Projecto.
Critério de medição de obra: Medir-se-á o número de unidades realmente executadas segundo especificações de Projecto.
Critérios considerados na determinação do preço da unidade de obra: O preço não inclui os trabalhos auxiliares de pedreiro para instalações.

| Código | Un | Descrição | Rendimento | Preço | Importância |
|---|---|---|---|---|---|
| mt34ode270qa | Ud | Luminária de tecto, de 597x597x85 mm, para 3 lâmpadas fluorescentes TL de 18 W, modelo OD-3441 3x18W AF TL "ODEL-LUX"; corpo de luminária de chapa de aço termoesmaltado em cor branca; óptica formada por lâminas longitudinais e transversais parabólicas de alumínio acabamento semi-mate; balastro magnético; protecção IP 20 e isolamento classe F. (material) | 1.000 | 100.53 | 100.53 |
| mt34tuf010k | Ud | Tubo fluorescente TL de 18 W. (material) | 3.000 | 7.21 | 21.63 |
| mo003 | h | Oficial de 1ª electricista. (mão de obra) | 0.400 | 17.41 | 6.96 |
| mo102 | h | Ajudante de electricista. (mão de obra) | 0.400 | 16.42 | 6.57 |
| % | % | Custos directos complementares | 2 % | 135.69 | 2.71 |
|  |  | Custos directos |  |  | 138.40 |
