# Luminária de superfície, de 652x652x100 mm, para 4 lâmpadas fluorescentes TL de 18 W

- Propriedade do ficheiro: CYPE INGENIEROS, S.A.
- Formato: FIEBDC-3/2002
- Moeda: EUR
- Custos indirectos: 3.00 %
- IVA: 23.00 %

## I Instalações

### II Iluminação

#### III Instalação interior

**III140** Ud Luminária de superfície, de 652x652x100 mm, para 4 lâmpadas fluorescentes TL de 18 W.
Fornecimento e instalação de luminária de superfície, de 652x652x100 mm, para 4 lâmpadas fluorescentes TL de 18 W, com corpo de luminária de chapa de aço lacado em cor branca, cantoneiras de ABS e lâminas transversais estriadas; reflector de alumínio brilhante; balastro magnético; protecção IP 20 e isolamento classe F. Inclusive lâmpadas.
Inclui: Marcação. Montagem, ligação e verificação do seu correcto funcionamento.
Critério de medição de projecto: Número de unidades previstas, segundo documentação gráfica de Projecto.
Critério de medição de obra: Medir-se-á o número de unidades realmente executadas segundo especificações de Projecto.

| Código | Un | Descrição | Rendimento | Preço | Importância |
|---|---|---|---|---|---|
| mt34lam120cs | Ud | Luminária de superfície, de 652x652x100 mm, para 4 lâmpadas fluorescentes TL de 18 W, com corpo de luminária de chapa de aço lacado em cor branca, cantoneiras de ABS e lâminas transversais estriadas; reflector de alumínio brilhante; balastro magnético; protecção IP 20 e isolamento classe F. (material) | 1.000 | 115.31 | 115.31 |
| mt34tuf010k | Ud | Tubo fluorescente TL de 18 W. (material) | 4.000 | 7.21 | 28.84 |
| mo003 | h | Oficial de 1ª electricista. (mão de obra) | 0.150 | 17.41 | 2.61 |
| mo102 | h | Ajudante de electricista. (mão de obra) | 0.150 | 16.42 | 2.46 |
| % | % | Custos directos complementares | 2 % | 149.22 | 2.98 |
|  |  | Custos directos |  |  | 152.20 |
