# Luminária linear, de 1486x85x85 mm, para 1 lâmpada fluorescente T5 de 49 W, modelo OD-2971 1x49W HF L-1486 mm "ODEL-LUX"

- Propriedade do ficheiro: CYPE INGENIEROS, S.A.
- Formato: FIEBDC-3/2002
- Moeda: EUR
- Custos indirectos: 3.00 %
- IVA: 23.00 %

## I Instalações

### II Iluminação

#### III Instalação interior

**III150** Ud Luminária linear, de 1486x85x85 mm, para 1 lâmpada fluorescente T5 de 49 W, modelo OD-2971 1x49W HF L-1486 mm "ODEL-LUX".
Fornecimento e instalação de luminária linear, de 1486x85x85 mm, para 1 lâmpada fluorescente T5 de 49 W, modelo OD-2971 1x49W HF L-1486 mm "ODEL-LUX", com corpo de luminária formado por perfis de alumínio extrudido, termoesmaltado cinzento RAL 9006; tampas finais; difusor opal de alta transmitância; reflector interior termoesmaltado, branco; protecção IP 20. Inclusive lâmpadas.
Inclui: Marcação. Montagem, ligação e verificação do seu correcto funcionamento.
Critério de medição de projecto: Número de unidades previstas, segundo documentação gráfica de Projecto.
Critério de medição de obra: Medir-se-á o número de unidades realmente executadas segundo especificações de Projecto.

| Código | Un | Descrição | Rendimento | Preço | Importância |
|---|---|---|---|---|---|
| mt34ode470za | Ud | Luminária linear, de 1486x85x85 mm, para 1 lâmpada fluorescente T5 de 49 W, modelo OD-2971 1x49W HF L-1486 mm "ODEL-LUX", com corpo de luminária formado por perfis de alumínio extrudido, termoesmaltado cinzento RAL 9006; tampas finais; difusor opal de alta transmitância; reflector interior termoesmaltado, branco; protecção IP 20. (material) | 1.000 | 149.43 | 149.43 |
| mt34tuf010f | Ud | Tubo fluorescente T5 de 49 W. (material) | 1.000 | 6.21 | 6.21 |
| mo003 | h | Oficial de 1ª electricista. (mão de obra) | 0.200 | 17.41 | 3.48 |
| mo102 | h | Ajudante de electricista. (mão de obra) | 0.200 | 16.42 | 3.28 |
| % | % | Custos directos complementares | 2 % | 162.40 | 3.25 |
|  |  | Custos directos |  |  | 165.65 |
