# Aplique de parede, de 402x130x400 mm, para 1 lâmpada fluorescente TC-L de 24 W, modelo OD-6916 1x24W BF TC-L "ODEL-LUX"

- Propriedade do ficheiro: CYPE INGENIEROS, S.A.
- Formato: FIEBDC-3/2002
- Moeda: EUR
- Custos indirectos: 3.00 %
- IVA: 23.00 %

## I Instalações

### II Iluminação

#### III Instalação interior

**III160** Ud Aplique de parede, de 402x130x400 mm, para 1 lâmpada fluorescente TC-L de 24 W, modelo OD-6916 1x24W BF TC-L "ODEL-LUX".
Fornecimento e instalação de aplique de parede, de 402x130x400 mm, para 1 lâmpada fluorescente TC-L de 24 W, modelo OD-6916 1x24W BF TC-L "ODEL-LUX", com corpo de luminária formado por perfis de alumínio extrudido, termoesmaltado, branco; reflector termoesmaltado branco; difusor de policarbonato com chapa micro-perfurada; protecção IP 20, isolamento classe F e rendimento maior que 65%. Inclusive lâmpadas.
Inclui: Marcação. Montagem, ligação e verificação do seu correcto funcionamento.
Critério de medição de projecto: Número de unidades previstas, segundo documentação gráfica de Projecto.
Critério de medição de obra: Medir-se-á o número de unidades realmente executadas segundo especificações de Projecto.

| Código | Un | Descrição | Rendimento | Preço | Importância |
|---|---|---|---|---|---|
| mt34ode030b | Ud | Aplique de parede, de 402x130x400 mm, para 1 lâmpada fluorescente TC-L de 24 W, modelo OD-6916 1x24W BF TC-L "ODEL-LUX", com corpo de luminária formado por perfis de alumínio extrudido, termoesmaltado, branco; reflector termoesmaltado branco; difusor de policarbonato com chapa micro-perfurada; protecção IP 20, isolamento classe F e rendimento maior que 65%. (material) | 1.000 | 120.08 | 120.08 |
| mt34tuf020e | Ud | Lâmpada fluorescente compacta TC-L de 24 W. (material) | 1.000 | 4.83 | 4.83 |
| mo003 | h | Oficial de 1ª electricista. (mão de obra) | 0.150 | 17.41 | 2.61 |
| mo102 | h | Ajudante de electricista. (mão de obra) | 0.150 | 16.42 | 2.46 |
| % | % | Custos directos complementares | 2 % | 129.98 | 2.60 |
|  |  | Custos directos |  |  | 132.58 |
