# Projector para jardim com vareta para terra, de 150 mm de diâmetro e 220 mm de altura, para 1 lâmpada fluorescente compacta TCA-SE de 16 W, modelo 7925 "BEGA"

- Propriedade do ficheiro: CYPE INGENIEROS, S.A.
- Formato: FIEBDC-3/2002
- Moeda: EUR
- Custos indirectos: 3.00 %
- IVA: 23.00 %

## U Infra-estruturas no logradouro

### UI Iluminacão exterior

#### UIP Projectores

**UIP010** Ud Projector para jardim com vareta para terra, de 150 mm de diâmetro e 220 mm de altura, para 1 lâmpada fluorescente compacta TCA-SE de 16 W, modelo 7925 "BEGA".
Fornecimento e montagem de projector para jardim com vareta para terra, de 150 mm de diâmetro e 220 mm de altura, para 1 lâmpada fluorescente compacta TCA-SE de 16 W, modelo 7925 "BEGA", com corpo de poliamida reforçada com fibra de vidro, vidro transparente, balastro electrónico, porta-lâmpadas E 27, classe de protecção II, grau de protecção IP 65, isolamento classe F, cabo e tomada. Inclusive acessórios, elementos de ancoragem e ligação. Totalmente instalado.
Inclui: Preparação da superfície de apoio. Fixação do projector. Colocação de acessórios. Ligação. Limpeza do elemento.
Critério de medição de projecto: Número de unidades previstas, segundo documentação gráfica de Projecto.
Critério de medição de obra: Medir-se-á o número de unidades realmente executadas segundo especificações de Projecto.

| Código | Un | Descrição | Rendimento | Preço | Importância |
|---|---|---|---|---|---|
| mt34beg060b | Ud | Projector para jardim com vareta para terra, de 150 mm de diâmetro e 220 mm de altura, para 1 lâmpada fluorescente compacta TCA-SE de 16 W, modelo 7925 "BEGA", com corpo de poliamida reforçada com fibra de vidro, vidro transparente, balastro electrónico, porta-lâmpadas E 27, classe de protecção II, grau de protecção IP 65, isolamento classe F, cabo e tomada. (material) | 1.000 | 131.28 | 131.28 |
| mt34tuf020m | Ud | Lâmpada fluorescente compacta TCA-SE de 16 W. (material) | 1.000 | 14.19 | 14.19 |
| mt34www010 | Ud | Material auxiliar para iluminação exterior. (material) | 1.000 | 0.81 | 0.81 |
| mo003 | h | Oficial de 1ª electricista. (mão de obra) | 0.301 | 17.41 | 5.24 |
| mo102 | h | Ajudante de electricista. (mão de obra) | 0.301 | 16.42 | 4.94 |
| % | % | Custos directos complementares | 2 % | 156.46 | 3.13 |
|  |  | Custos directos |  |  | 159.59 |
