# Luminária de pé orientável, de 725x220x55 mm, para 1 lâmpada fluorescente TC-L de 55 W, modelo NOA Pie 1x55W TC-L Titanio "L&D"

- Propriedade do ficheiro: CYPE INGENIEROS, S.A.
- Formato: FIEBDC-3/2002
- Moeda: EUR
- Custos indirectos: 3.00 %
- IVA: 23.00 %

**III180** Ud Luminária de pé orientável, de 725x220x55 mm, para 1 lâmpada fluorescente TC-L de 55 W, modelo NOA Pie 1x55W TC-L Titanio "L&D".
Fornecimento e instalação de luminária de pé orientável, de 725x220x55 mm, para 1 lâmpada fluorescente TC-L de 55 W, modelo NOA Pie 1x55W TC-L Titanio "L&D", com corpo de luminária de alumínio, cor titânio; difusor acrílico microprismático de luz directa e difusor acrílico transparente de luz indirecta; protecção IP 20 e isolamento classe F; detector de movimento; interruptor com célula fotoeléctrica, mastro de 1,8 m de altura e base quadrada de aço inoxidável. Inclusive lâmpadas.
Inclui: Montagem, ligação e verificação do seu correcto funcionamento.
Critério de medição de projecto: Número de unidades previstas, segundo documentação gráfica de Projecto.
Critério de medição de obra: Medir-se-á o número de unidades realmente executadas segundo especificações de Projecto.

| Código | Un | Descrição | Rendimento | Preço | Importância |
|---|---|---|---|---|---|
| mt34lyd150b | Ud | Luminária de pé orientável, de 725x220x55 mm, para 1 lâmpada fluorescente TC-L de 55 W, modelo NOA Pie 1x55W TC-L Titanio "L&D", com corpo de luminária de alumínio, cor titânio; difusor acrílico microprismático de luz directa e difusor acrílico transparente de luz indirecta; protecção IP 20 e isolamento classe F; detector de movimento; interruptor com célula fotoeléctrica, mastro de 1,8 m de altura e base quadrada de aço inoxidável. (material) | 1.000 | 698.00 | 698.00 |
| mt34tuf020j | Ud | Lâmpada fluorescente compacta TC-L de 55 W. (material) | 1.000 | 5.52 | 5.52 |
| mo003 | h | Oficial de 1ª electricista. (mão de obra) | 0.100 | 17.41 | 1.74 |
| mo102 | h | Ajudante de electricista. (mão de obra) | 0.100 | 16.42 | 1.64 |
| % | % | Custos directos complementares | 2 % | 706.90 | 14.14 |
|  |  | Custos directos |  |  | 721.04 |
