# Projector de encastrar telescópico e orientável, de 146 mm de diâmetro e 140 mm de altura, para 1 lâmpada halógena QT 12 de 75 W, modelo EVENT RTS 1x75W QT-LP12 Super Spot Blanco Mate "ODEL-LUX"

- Propriedade do ficheiro: CYPE INGENIEROS, S.A.
- Formato: FIEBDC-3/2002
- Moeda: EUR
- Custos indirectos: 3.00 %
- IVA: 23.00 %

**III220** Ud Projector de encastrar telescópico e orientável, de 146 mm de diâmetro e 140 mm de altura, para 1 lâmpada halógena QT 12 de 75 W, modelo EVENT RTS 1x75W QT-LP12 Super Spot Blanco Mate "ODEL-LUX".
Fornecimento e instalação de projector de encastrar telescópico e orientável, de 146 mm de diâmetro e 140 mm de altura, para 1 lâmpada halógena QT 12 de 75 W, modelo EVENT RTS 1x75W QT-LP12 Super Spot Blanco Mate "ODEL-LUX"; aro exterior de plástico, cor branca mate; corpo de plástico, termoesmaltado cor branca mate; reflector de alumínio; óptica super intensiva; sistema de ancoragem; balastro electrónico; protecção IP 20 e isolamento classe F. Inclusive lâmpadas.
Inclui: Marcação. Montagem, ligação e verificação do seu correcto funcionamento.
Critério de medição de projecto: Número de unidades previstas, segundo documentação gráfica de Projecto.
Critério de medição de obra: Medir-se-á o número de unidades realmente executadas segundo especificações de Projecto.
Critérios considerados na determinação do preço da unidade de obra: O preço não inclui os trabalhos auxiliares de pedreiro para instalações.

| Código | Un | Descrição | Rendimento | Preço | Importância |
|---|---|---|---|---|---|
| mt34ode590jd | Ud | Projector de encastrar telescópico e orientável, de 146 mm de diâmetro e 140 mm de altura, para 1 lâmpada halógena QT 12 de 75 W, modelo EVENT RTS 1x75W QT-LP12 Super Spot Blanco Mate "ODEL-LUX"; aro exterior de plástico, cor branca mate; corpo de plástico, termoesmaltado cor branca mate; reflector de alumínio; óptica super intensiva; sistema de ancoragem; balastro electrónico; protecção IP 20 e isolamento classe F. (material) | 1.000 | 179.04 | 179.04 |
| mt34lha010g | Ud | Lâmpada halógena QT 12 de 75 W. (material) | 1.000 | 9.77 | 9.77 |
| mo003 | h | Oficial de 1ª electricista. (mão de obra) | 0.400 | 17.41 | 6.96 |
| mo102 | h | Ajudante de electricista. (mão de obra) | 0.400 | 16.42 | 6.57 |
| % | % | Custos directos complementares | 2 % | 202.34 | 4.05 |
|  |  | Custos directos |  |  | 206.39 |
