# Luminária de tecto Downlight, de 260 mm de diâmetro e 100 mm de altura, para 2 lâmpadas fluorescentes compactas duplas TC-D de 18 W, modelo LD-DL/E 240 2x18W TC-D "L&D"

- Propriedade do ficheiro: CYPE INGENIEROS, S.A.
- Formato: FIEBDC-3/2002
- Moeda: EUR
- Custos indirectos: 3.00 %
- IVA: 23.00 %

## I Instalações

### II Iluminação

#### III Instalação interior

**III100** Ud Luminária de tecto Downlight, de 260 mm de diâmetro e 100 mm de altura, para 2 lâmpadas fluorescentes compactas duplas TC-D de 18 W, modelo LD-DL/E 240 2x18W TC-D "L&D".
Fornecimento e instalação de luminária de tecto Downlight, de 260 mm de diâmetro e 100 mm de altura, para 2 lâmpadas fluorescentes compactas duplas TC-D de 18 W, modelo LD-DL/E 240 2x18W TC-D "L&D"; aro embelezador de alumínio injectado, termoesmaltado, branco; reflector de alumínio com acabamento especular; protecção IP 20 e isolamento classe F. Inclusive lâmpadas.
Inclui: Marcação. Montagem, ligação e verificação do seu correcto funcionamento.
Critério de medição de projecto: Número de unidades previstas, segundo documentação gráfica de Projecto.
Critério de medição de obra: Medir-se-á o número de unidades realmente executadas segundo especificações de Projecto.
Critérios considerados na determinação do preço da unidade de obra: O preço não inclui os trabalhos auxiliares de pedreiro para instalações.

| Código | Un | Descrição | Rendimento | Preço | Importância |
|---|---|---|---|---|---|
| mt34lyd030q | Ud | Luminária de tecto Downlight, de 260 mm de diâmetro e 100 mm de altura, para 2 lâmpadas fluorescentes compactas duplas TC-D de 18 W, modelo LD-DL/E 240 2x18W TC-D "L&D"; aro embelezador de alumínio injectado, termoesmaltado, branco; reflector de alumínio com acabamento especular; protecção IP 20 e isolamento classe F. (material) | 1.000 | 113.02 | 113.02 |
| mt34tuf020n | Ud | Lâmpada fluorescente compacta TC-D de 18 W. (material) | 2.000 | 4.47 | 8.94 |
| mo003 | h | Oficial de 1ª electricista. (mão de obra) | 0.431 | 17.41 | 7.50 |
| mo102 | h | Ajudante de electricista. (mão de obra) | 0.431 | 16.42 | 7.08 |
| % | % | Custos directos complementares | 2 % | 136.54 | 2.73 |
|  |  | Custos directos |  |  | 139.27 |
