# Luminária suspensa tipo Downlight, de 320 mm de diâmetro e 355 mm de altura, para lâmpada fluorescente tripla TC-TEL de 26 W, modelo Miniyes 1x26W TC-TEL Reflector "LAMP"

- Propriedade do ficheiro: CYPE INGENIEROS, S.A.
- Formato: FIEBDC-3/2002
- Moeda: EUR
- Custos indirectos: 3.00 %
- IVA: 23.00 %

## I Instalações

### II Iluminação

#### III Instalação interior

**III120** Ud Luminária suspensa tipo Downlight, de 320 mm de diâmetro e 355 mm de altura, para lâmpada fluorescente tripla TC-TEL de 26 W, modelo Miniyes 1x26W TC-TEL Reflector "LAMP".
Fornecimento e instalação de luminária suspensa tipo Downlight, de 320 mm de diâmetro e 355 mm de altura, para lâmpada fluorescente tripla TC-TEL de 26 W, modelo Miniyes 1x26W TC-TEL Reflector "LAMP", com corpo de alumínio extrudido RAL 9006 com equipamento de acendimento electrónico e aletas de arrefecimento; protecção IP 20; reflector metalizado mate; sistema de suspensão por cabo de aço de 3x0,75 mm de diâmetro e 4 m de comprimento máximo. Inclusive lâmpadas.
Inclui: Marcação. Montagem, ligação e verificação do seu correcto funcionamento.
Critério de medição de projecto: Número de unidades previstas, segundo documentação gráfica de Projecto.
Critério de medição de obra: Medir-se-á o número de unidades realmente executadas segundo especificações de Projecto.

| Código | Un | Descrição | Rendimento | Preço | Importância |
|---|---|---|---|---|---|
| mt34lam050saa | Ud | Luminária suspensa tipo Downlight, de 320 mm de diâmetro e 355 mm de altura, para lâmpada fluorescente tripla TC-TEL de 26 W, modelo Miniyes 1x26W TC-TEL Reflector "LAMP", com corpo de alumínio extrudido RAL 9006 com equipamento de acendimento electrónico e aletas de arrefecimento; protecção IP 20; reflector metalizado mate; sistema de suspensão por cabo de aço de 3x0,75 mm de diâmetro e 4 m de comprimento máximo. (material) | 1.000 | 144.06 | 144.06 |
| mt34tuf020t | Ud | Lâmpada fluorescente compacta TC-TEL de 26 W. (material) | 1.000 | 8.69 | 8.69 |
| mo003 | h | Oficial de 1ª electricista. (mão de obra) | 0.215 | 17.41 | 3.74 |
| mo102 | h | Ajudante de electricista. (mão de obra) | 0.215 | 16.42 | 3.53 |
| % | % | Custos directos complementares | 2 % | 160.02 | 3.20 |
|  |  | Custos directos |  |  | 163.22 |
