# Plafon de tecto, de 330 mm de diâmetro e 105 mm de altura, para 1 lâmpada halógena QT 32 de 100 W, modelo 7301 "LIMBURG"

- Propriedade do ficheiro: CYPE INGENIEROS, S.A.
- Formato: FIEBDC-3/2002
- Moeda: EUR
- Custos indirectos: 3.00 %
- IVA: 23.00 %

## I Instalações

### II Iluminação

#### III Instalação interior

**III170** Ud Plafon de tecto, de 330 mm de diâmetro e 105 mm de altura, para 1 lâmpada halógena QT 32 de 100 W, modelo 7301 "LIMBURG".
Fornecimento e instalação de plafon de tecto, de 330 mm de diâmetro e 105 mm de altura, para 1 lâmpada halógena QT 32 de 100 W, modelo 7301 "LIMBURG", com corpo de luminária de alumínio RAL 9010, difusor de vidro soprado opalino liso mate, protecção IP 55 e isolamento classe F. Inclusive lâmpadas.
Inclui: Marcação. Montagem, ligação e verificação do seu correcto funcionamento.
Critério de medição de projecto: Número de unidades previstas, segundo documentação gráfica de Projecto.
Critério de medição de obra: Medir-se-á o número de unidades realmente executadas segundo especificações de Projecto.

| Código | Un | Descrição | Rendimento | Preço | Importância |
|---|---|---|---|---|---|
| mt34lim010b | Ud | Plafon de tecto, de 330 mm de diâmetro e 105 mm de altura, para 1 lâmpada halógena QT 32 de 100 W, modelo 7301 "LIMBURG", com corpo de luminária de alumínio RAL 9010, difusor de vidro soprado opalino liso mate, protecção IP 55 e isolamento classe F. (material) | 1.000 | 160.13 | 160.13 |
| mt34lha010c | Ud | Lâmpada halógena QT 32 de 100 W. (material) | 1.000 | 9.77 | 9.77 |
| mo003 | h | Oficial de 1ª electricista. (mão de obra) | 0.215 | 17.41 | 3.74 |
| mo102 | h | Ajudante de electricista. (mão de obra) | 0.215 | 16.42 | 3.53 |
| % | % | Custos directos complementares | 2 % | 177.17 | 3.54 |
|  |  | Custos directos |  |  | 180.71 |
