# Luminária instalada na superfície do tecto ou da parede, de 210x120x100 mm, para 1 lâmpada incandescente A 60 de 60 W, 2601 "BEGA"

- Propriedade do ficheiro: CYPE INGENIEROS, S.A.
- Formato: FIEBDC-3/2002
- Moeda: EUR
- Custos indirectos: 3.00 %
- IVA: 23.00 %

## I Instalações

### II Iluminação

#### IIX Instalação Exterior

**IIX005** Ud Luminária instalada na superfície do tecto ou da parede, de 210x120x100 mm, para 1 lâmpada incandescente A 60 de 60 W, 2601 "BEGA".
Fornecimento e instalação de luminária instalada na superfície do tecto ou da parede, de 210x120x100 mm, para 1 lâmpada incandescente A 60 de 60 W, 2601 "BEGA", com corpo de luminária de alumínio injectado e aço inoxidável, vidro transparente com estrutura óptica, porta-lâmpadas E 27, classe de protecção I, grau de protecção IP 65, isolamento classe F. Inclusive lâmpadas.
Inclui: Marcação. Montagem, ligação e verificação do seu correcto funcionamento.
Critério de medição de projecto: Número de unidades previstas, segundo documentação gráfica de Projecto.
Critério de medição de obra: Medir-se-á o número de unidades realmente executadas segundo especificações de Projecto.

| Código | Un | Descrição | Rendimento | Preço | Importância |
|---|---|---|---|---|---|
| mt34beg010ma | Ud | Luminária para instalar na superfície do tecto ou da parede, de 210x120x100 mm, para 1 lâmpada incandescente A 60 de 60 W, 2601 "BEGA", com corpo de luminária de alumínio injectado e aço inoxidável, vidro transparente com estrutura óptica, porta-lâmpadas E 27, classe de protecção I, grau de protecção IP 65, isolamento classe F. (material) | 1.000 | 133.46 | 133.46 |
| mt34lin010a | Ud | Lâmpada incandescente A 60 de 60 W. (material) | 1.000 | 1.57 | 1.57 |
| mo003 | h | Oficial de 1ª electricista. (mão de obra) | 0.161 | 17.41 | 2.80 |
| mo102 | h | Ajudante de electricista. (mão de obra) | 0.161 | 16.42 | 2.64 |
| % | % | Custos directos complementares | 2 % | 140.47 | 2.81 |
|  |  | Custos directos |  |  | 143.28 |
