# Reabilitação energética no sistema de iluminação do edifício através da substituição de luminária existente encastrada por luminária de tecto Downlight

- Propriedade do ficheiro: CYPE INGENIEROS, S.A.
- Formato: FIEBDC-3/2002
- Moeda: EUR
- Custos indirectos: 3.00 %
- IVA: 23.00 %

## Z Reabilitação energética

### ZI Iluminação

#### ZIB Aparelhos de iluminação

**ZIB010** Ud Reabilitação energética no sistema de iluminação do edifício através da substituição de luminária existente encastrada por luminária de tecto Downlight, de 220 mm de diâmetro e 100 mm de altura, para 2 lâmpadas fluorescentes compactas duplas TC-DEL de 26 W, modelo LD-DL/E 200 2x26W TC-DEL "L&D", encastrada, após desmontagem prévia da luminária com meios manuais e carga manual do material desmontado para camião ou contentor.
Reabilitação energética no sistema de iluminação do edifício através da substituição de luminária existente encastrada por luminária de tecto Downlight, de 220 mm de diâmetro e 100 mm de altura, para 2 lâmpadas fluorescentes compactas duplas TC-DEL de 26 W, modelo LD-DL/E 200 2x26W TC-DEL "L&D", encastrada. Incluindo desmontagem da luminária existente com meios manuais, limpeza de restos, remoção e carga manual para camião ou contentor. Totalmente montada, ligada e testada.
Inclui: Desmontagem dos elementos com meios manuais. Remoção e armazenamento do material desmontado. Limpeza dos restos da obra. Carga do material desmontado e restos de obra para camião ou contentor. Marcação. Montagem, fixação e nivelação. Ligação. Colocação de lâmpadas e acessórios.
Critério de medição de projecto: Número de unidades previstas, segundo documentação gráfica de Projecto.
Critério de medição de obra: Medir-se-á o número de unidades realmente executadas segundo especificações de Projecto.

| Código | Un | Descrição | Rendimento | Preço | Importância |
|---|---|---|---|---|---|
| mt34lyd080b | Ud | Luminária de tecto Downlight, de 220 mm de diâmetro e 100 mm de altura, para 2 lâmpadas fluorescentes compactas duplas TC-DEL de 26 W, modelo LD-DL/E 200 2x26W TC-DEL "L&D"; aro embelezador de alumínio injectado, termoesmaltado, branco; reflector de alumínio com acabamento especular; protecção IP 20 e isolamento classe F. (material) | 1.000 | 105.87 | 105.87 |
| mt34tuf020q | Ud | Lâmpada fluorescente compacta TC-DEL de 26 W. (material) | 2.000 | 4.47 | 8.94 |
| mo003 | h | Oficial de 1ª electricista. (mão de obra) | 0.522 | 17.41 | 9.09 |
| mo102 | h | Ajudante de electricista. (mão de obra) | 0.522 | 16.42 | 8.57 |
| % | % | Custos directos complementares | 2 % | 132.47 | 2.65 |
|  |  | Custos directos |  |  | 135.12 |
