# Calha electrificada trifásica "LLEDÓ"

- Propriedade do ficheiro: CYPE Ingenieros S.A.
- Formato: FIEBDC-3/2016
- Programa: Gerador de preços para construção civil. CYPE Ingenieros, S.A.
- Data: 21/10/2021
- Moeda: EUR
- Custos indirectos: 3 %
- IVA: 23 %

## I Instalações

### II Iluminação

#### III Instalação interior

**III205** m Calha electrificada trifásica "LLEDÓ".
Calha electrificada trifásica universal, para 230/400 V de tensão e 16 A de intensidade máxima, formada por perfil de alumínio extrudido, de 56x32,5x1000 mm, de cor preto, modelo VINXTSF41002 "LLEDÓ"; três circuitos independentes mais um neutro e outro de terra; protecção IP20 e isolamento classe F. Instalação encastrada.
Inclui: Marcação. Montagem, ligação e verificação do seu correcto funcionamento.
Critério de medição de projecto: Comprimento medido segundo documentação gráfica de Projecto.
Critério de medição de obra: Medir-se-á o comprimento realmente executado segundo especificações de Projecto.
Critérios considerados na determinação do preço da unidade de obra: O preço não inclui os trabalhos auxiliares de pedreiro para instalações.

| Código | Un | Descrição | Rendimento | Preço | Importância |
|---|---|---|---|---|---|
| mt34ctl015aa | m | Calha electrificada trifásica universal, para 230/400 V de tensão e 16 A de intensidade máxima, formada por perfil de alumínio extrudido, de 56x32,5x1000 mm, de cor preto, modelo VINXTSF41002 "LLEDÓ"; três circuitos independentes mais um neutro e outro de terra; protecção IP20 e isolamento classe F, para encastrar. (material) | 1 | 28.44 | 28.440 |
| mo003 | h | Oficial de 1ª electricista. (mão de obra) | 0.107 | 19.73 | 2.111 |
| mo102 | h | Ajudante de electricista. (mão de obra) | 0.107 | 18.7 | 2.001 |
| % | % | Custos directos complementares | 2 % | 32.552 | 0.651 |
|  |  | Custos directos |  |  | 33.203 |
