# Luminária sobre calha electrificada trifásica "LLEDÓ"

- Propriedade do ficheiro: CYPE Ingenieros S.A.
- Formato: FIEBDC-3/2016
- Programa: Gerador de preços para construção civil. CYPE Ingenieros, S.A.
- Data: 21/10/2021
- Moeda: EUR
- Custos indirectos: 3 %
- IVA: 23 %

## I Instalações

### II Iluminação

#### III Instalação interior

**III235** Ud Luminária sobre calha electrificada trifásica "LLEDÓ".
Luminária de chapa de aço, acabamento termoesmaltado, de cor branca, não regulável, série Forum calha electrificada trifásica, referência 59813078400FLBM "LLEDÓ", de 54 W, alimentação a 220/240 V e 50-60 Hz, de 124,2x769x145,4 mm, com lâmpada LED não substituível LED840, temperatura de cor 4000 K, óptica formada por reflector revestido com alumínio vaporizado, acabamento alto brilho, de alto rendimento, feixe de luz extensivo, índice de reprodução cromática maior de 80, fluxo luminoso 5400 lúmens, grau de protecção IP20. Instalação sobre calha electrificada trifásica.
Inclui: Marcação. Montagem, ligação e verificação do seu correcto funcionamento.
Critério de medição de projecto: Número de unidades previstas, segundo documentação gráfica de Projecto.
Critério de medição de obra: Medir-se-á o número de unidades realmente executadas segundo especificações de Projecto.
Critérios considerados na determinação do preço da unidade de obra: O preço não inclui a calha electrificada trifásica.

| Código | Un | Descrição | Rendimento | Preço | Importância |
|---|---|---|---|---|---|
| mt34lle160f | Ud | Luminária para calha electrificada trifásica, de chapa de aço, acabamento termoesmaltado, de cor branca, não regulável, série Forum calha electrificada trifásica, referência 59813078400FLBM "LLEDÓ", de 54 W, alimentação a 220/240 V e 50-60 Hz, de 124,2x769x145,4 mm, com lâmpada LED não substituível LED840, temperatura de cor 4000 K, óptica formada por reflector revestido com alumínio vaporizado, acabamento alto brilho, de alto rendimento, feixe de luz extensivo, índice de reprodução cromática maior de 80, fluxo luminoso 5400 lúmens, grau de protecção IP20. (material) | 1 | 202.56 | 202.560 |
| mo003 | h | Oficial de 1ª electricista. (mão de obra) | 0.107 | 19.73 | 2.111 |
| mo102 | h | Ajudante de electricista. (mão de obra) | 0.107 | 18.7 | 2.001 |
| % | % | Custos directos complementares | 2 % | 206.672 | 4.133 |
|  |  | Custos directos |  |  | 210.805 |
