# Reabilitação energética no sistema de iluminação do edifício através da substituição de lâmpada incandescente existente por lâmpada fluorescente compacta dupla (TC-D) "LLEDÓ"

- Propriedade do ficheiro: CYPE INGENIEROS, S.A.
- Formato: FIEBDC-3/2002
- Moeda: EUR
- Custos indirectos: 3.00 %
- IVA: 23.00 %

**ZIA010** Ud Reabilitação energética no sistema de iluminação do edifício através da substituição de lâmpada incandescente existente por lâmpada fluorescente compacta dupla (TC-D) "LLEDÓ", de 18 (W) de potência, após desmontagem prévia da lâmpada com meios manuais e carga manual do material desmontado para camião ou contentor.
Reabilitação energética no sistema de iluminação do edifício através da substituição de lâmpada incandescente existente por lâmpada fluorescente compacta dupla (TC-D) "LLEDÓ", de 18 (W) de potência. Incluindo desmontagem da lâmpada existente com meios manuais, retirada e carga manual para camião ou contentor. Totalmente montada, ligada e testada.
Inclui: Desmontagem da lâmpada. Carga manual do material desmontado para camião ou contentor. Marcação. Colocação da lâmpada.
Critério de medição de projecto: Número de unidades previstas, segundo documentação gráfica de Projecto.
Critério de medição de obra: Medir-se-á o número de unidades realmente executadas segundo especificações de Projecto.

| Código | Un | Descrição | Rendimento | Preço | Importância |
|---|---|---|---|---|---|
| mt34tuf020n | Ud | Lâmpada fluorescente compacta TC-D de 18 W. (material) | 1.000 | 4.47 | 4.47 |
| mo003 | h | Oficial de 1ª electricista. (mão de obra) | 0.022 | 17.41 | 0.38 |
| mo102 | h | Ajudante de electricista. (mão de obra) | 0.022 | 16.42 | 0.36 |
| % | % | Custos directos complementares | 2 % | 5.21 | 0.10 |
|  |  | Custos directos |  |  | 5.31 |
